# Luminaire pour une gaine tête de lit d'hôpital. Installation en surface

- Propriété du fichier: CYPE INGENIEROS, S.A.
- Format: FIEBDC-3/2002
- Devise: EUR
- Coûts indirects: 3.00 %
- Frais généraux: 13.00 %
- Bénéfice: 6.00 %
- TVA: 20.00 %

## T Équipements techniques

### TE Éclairage

#### TEI Équipements intérieurs

**TEI060** U Luminaire pour une gaine tête de lit d'hôpital. Installation en surface.
Luminaire rectangulaire pour une gaine tête de lit d'hôpital, en aluminium extrudé, finition thermo-émaillée, de couleur RAL 9006, non réglable, de 206x966x74 mm, avec lampe LED, température de couleur 4000 K, de 14 W, à lumière directe, lampe LED, température de couleur 4000 K, de 20 W, à lumière indirecte, optique constitué de deux réflecteurs intérieurs de couleur blanche, diffuseurs de polycarbonate, indice de reproduction chromatique supérieure à 80, flux lumineux 1100 lumens à lumière directe, flux lumineux 2000 lumens à lumière indirecte, alimentation à 220/240 V et 50-60 Hz, degré de protection IP40. Installation en surface.
Inclut: Implantation. Montage, connexion et contrôle de son bon fonctionnement.
Critère pour le métré: Nombre d'unités prévues, selon documentation graphique du Projet.
Critère pour le mémoire: On mesurera le nombre d'unités réellement exécutées selon les spécifications du Projet.

| Code | U | Désignation | Quantité | Prix | Montant |
|---|---|---|---|---|---|
| mt34lle190a | U | Luminaire rectangulaire pour une gaine tête de lit d'hôpital, en aluminium extrudé, finition thermo-émaillée, de couleur RAL 9006, non réglable, de 206x966x74 mm, avec lampe LED, température de couleur 4000 K, de 14 W, à lumière directe, lampe LED, température de couleur 4000 K, de 20 W, à lumière indirecte, optique constitué de deux réflecteurs intérieurs de couleur blanche, diffuseurs de polycarbonate, indice de reproduction chromatique supérieure à 80, flux lumineux 1100 lumens à lumière directe, flux lumineux 2000 lumens à lumière indirecte, alimentation à 220/240 V et 50-60 Hz, degré de protection IP40. (matériau) | 1.000 | 647.91 | 647.91 |
| mo003 | h | Compagnon professionnel III/CP2 électricien. (main-d'œuvre) | 0.268 | 30.20 | 8.09 |
| mo102 | h | Ouvrier professionnel II/OP électricien. (main-d'œuvre) | 0.268 | 25.99 | 6.97 |
| % | % | Frais de chantier des unités d'ouvrage | 2 % | 662.97 | 13.26 |
|  |  | Coûts directs |  |  | 676.23 |
