# Batterie de condensateurs

- Propriété du fichier: CYPE INGENIEROS, S.A.
- Format: FIEBDC-3/2002
- Devise: EUR
- Coûts indirects: 3.00 %
- Frais généraux: 13.00 %
- Bénéfice: 6.00 %
- TVA: 20.00 %

## T Équipements techniques

### TL Installations électriques

#### TLP Correction du facteur de puissance

**TLP020** U Batterie de condensateurs.
Batterie automatique de condensateurs, pour 537 kVAr de puissance réactive, de 7 marches avec une relation de puissance entre condensateurs de 1:2:2:2:2:2:2, pour alimentation triphasée à 400 V de tension et 50 Hz de fréquence, composée d'armoire métallique avec degré de protection IP21, de 1180x460x1895 mm; condensateurs; régulateur d'énergie réactive avec écran à cristaux liquides; contacteurs avec bloc de pré-insertion et résistance à décharge rapide; et fusibles à pouvoir de coupure élevé. Comprend les accessoires nécessaires à une installation correcte.
Inclut: Montage et fixation. Connexion et mise en marche.
Critère pour le métré: Nombre d'unités prévues, selon documentation graphique du Projet.
Critère pour le mémoire: On mesurera le nombre d'unités réellement exécutées selon les spécifications du Projet.

| Code | U | Désignation | Quantité | Prix | Montant |
|---|---|---|---|---|---|
| mt35pci100N1N1 | U | Batterie automatique de condensateurs, pour 537 kVAr de puissance réactive, de 7 marches avec une relation de puissance entre condensateurs de 1:2:2:2:2:2:2, pour alimentation triphasée à 400 V de tension et 50 Hz de fréquence, composée d'armoire métallique avec degré de protection IP21, de 1180x460x1895 mm; condensateurs; régulateur d'énergie réactive avec écran à cristaux liquides; contacteurs avec bloc de pré-insertion et résistance à décharge rapide; et fusibles à pouvoir de coupure élevé. (matériau) | 1.000 | 14938.19 | 14938.19 |
| mo003 | h | Compagnon professionnel III/CP2 électricien. (main-d'œuvre) | 9.941 | 30.20 | 300.22 |
| mo102 | h | Ouvrier professionnel II/OP électricien. (main-d'œuvre) | 9.941 | 25.99 | 258.37 |
| % | % | Frais de chantier des unités d'ouvrage | 2 % | 15496.78 | 309.94 |
|  |  | Coûts directs |  |  | 15806.72 |
