# Conduit circulaire en plaque d'acier galvanisé

- Propriété du fichier: CYPE INGENIEROS, S.A.
- Format: FIEBDC-3/2002
- Devise: EUR
- Coûts indirects: 3.00 %
- Frais généraux: 13.00 %
- Bénéfice: 6.00 %
- TVA: 20.00 %

## T Équipements techniques

### TV Climatisation et ventilation

#### TVC Conduits d'admission et d'extraction pour ventilation

**TVC030** m Conduit circulaire en plaque d'acier galvanisé.
Conduit circulaire de ventilation, constitué de tube de tôle en acier galvanisé à paroi simple lisse, autoconnectable mâle/femelle, de 100 mm de diamètre et 0,6 mm d'épaisseur de tôle, placé en position horizontal. Comprend le matériau auxiliaire pour le montage et la fixation à l'ouvrage, les accessoires et les pièces spéciales.
Critère d'évaluation économique: Le prix ne comprend les registres de régulation, les clapets coupe-feu, les grilles ni les diffuseurs.
Inclut: Implantation du parcours du conduit et de la situation des éléments de fixation. Présentation des tuyaux, des accessoires et des pièces spéciales. Fixation des produits complémentaires pour le montage et la fixation à l'ouvrage. Montage, connexion et contrôle de son bon fonctionnement.
Critère pour le métré: Longueur projetée, selon documentation graphique du Projet, mesurée entre les axes des éléments ou des points à connecter, sans décompter les pièces spéciales.
Critère pour le mémoire: On mesurera la longueur réellement exécutée selon les spécifications du Projet.

| Code | U | Désignation | Quantité | Prix | Montant |
|---|---|---|---|---|---|
| mt42cvg410a | U | Matériau auxiliaire pour montage et fixation à l'ouvrage des conduits de tôle en acier galvanisé à paroi simple lisse, de 100 mm de diamètre. (matériau) | 1.000 | 0.24 | 0.24 |
| mt42cvg010ad | m | Tube de tôle en acier galvanisé à paroi simple lisse, autoconnectable mâle/femelle, de 100 mm de diamètre et 0,6 mm d'épaisseur de tôle, fourni en tronçons de 1 m, avec le prix augmenté de 15% pour cause d'accessoires et pièces spéciales. (matériau) | 1.000 | 5.55 | 5.55 |
| op00ato010 |  | Tournevis. | 1.000 | 0.00 | 0.00 |
| op00mar010 |  | Marteau. | 1.000 | 0.00 | 0.00 |
| op00tal010 |  | Perceuse. | 1.000 | 0.00 | 0.00 |
| mo013 | h | Compagnon professionnel III/CP2 monteur de conduits métalliques. (main-d'œuvre) | 0.136 | 30.20 | 4.11 |
| mo084 | h | Ouvrier professionnel II/OP monteur de conduits métalliques. (main-d'œuvre) | 0.068 | 26.02 | 1.77 |
| % | % | Frais de chantier des unités d'ouvrage | 2 % | 11.67 | 0.23 |
|  |  | Coûts directs |  |  | 11.90 |
