# Séparateur de graisses en polyéthylène haute densité (PEHD/HDPE)

- Propriété du fichier: CYPE Ingenieros S.A.
- Format: FIEBDC-3/2016
- Logiciel: Générateur de prix de la construction. CYPE Ingenieros, S.A.
- Date: 27/03/2024
- Devise: EUR
- Coûts indirects: 3 %
- Frais généraux: 13 %
- Bénéfice: 6 %
- TVA: 20 %

## A VRD et aménagements extérieurs

### AA Assainissement

#### AAL Traitement des eaux usées: éléments complémentaires

**AAL010** U Séparateur de graisses en polyéthylène haute densité (PEHD/HDPE).
Séparateur de graisses en polyéthylène haute densité (PEHD/HDPE), cylindrique, de 6000 litres, de 12 litres/s de débit maximal d'eaux grises et de 2400 mm de diamètre et 1980 mm de hauteur, avec bouche d'accès, bouche d'entrée et bouche de sortie de 200 mm de diamètre.
Inclut: Implantation. Mise en place. Connexion et contrôle de son bon fonctionnement.
Critère pour le métré: Nombre d'unités prévues, selon documentation graphique du Projet.
Critère pour le mémoire: On mesurera le nombre d'unités réellement exécutées selon les spécifications du Projet.

| Code | U | Désignation | Quantité | Prix | Montant |
|---|---|---|---|---|---|
| mt46fgp110g | U | Séparateur de graisses en polyéthylène haute densité (PEHD/HDPE), cylindrique, de 6000 litres, de 12 litres/s de débit maximal d'eaux grises et de 2400 mm de diamètre et 1980 mm de hauteur, avec bouche d'accès, bouche d'entrée et bouche de sortie de 200 mm de diamètre, selon NF EN 1825-1, pour prétraitement des eaux usées. (matériau) | 1 | 3547.6 | 3547.600 |
| mo008 | h | Compagnon professionnel III/CP2 plombier. (main-d'œuvre) | 2.922 | 30.2 | 88.244 |
| mo107 | h | Ouvrier professionnel II/OP plombier. (main-d'œuvre) | 2.922 | 25.99 | 75.943 |
| % | % | Frais de chantier des unités d'ouvrage | 2 % | 3711.787 | 74.236 |
|  |  | Coûts directs |  |  | 3786.023 |

## Ressources

**mt46fgp110g** U Séparateur de graisses en polyéthylène haute densité (PEHD/HDPE)
Données techniques: Coût énergétique 21926.446 MJ; Émission de CO2 777.673 kg
Déchets:
- emballage: re150101 Emballages en papier et en carton. (composant de déchet); quantité 0.086 kg; Code CED 15 01 01; Masse de l'élément 1 kg; Volume 0.001333 m3
