# Colonne de terrain consolidé avec injections de coulis de ciment sous pression

- Propriété du fichier: CYPE Ingenieros S.A.
- Format: FIEBDC-3/2016
- Logiciel: Générateur de prix de la construction. CYPE Ingenieros, S.A.
- Date: 27/03/2024
- Devise: EUR
- Coûts indirects: 3 %
- Frais généraux: 13 %
- Bénéfice: 6 %
- TVA: 20 %

## A VRD et aménagements extérieurs

### AT Terrassement

#### ATC Consolidation du terrain

**ATC080** m Colonne de terrain consolidé avec injections de coulis de ciment sous pression.
Colonne de terrain consolidé avec injections de coulis de ciment sous pression, 300 kg/m de consommation moyenne de ciment, réalisée avec la technique du tube-manchon, par perforation et mise en place dans le terrain de tubes pourvus de vannes, à travers lesquelles est injecté à pression le coulis de ciment.
Inclut: Implantation des forages. Perforation et mise en place des tubes-manchons. Préparation du coulis. Injection à pression du coulis de ciment. Récupération des matériaux excédants et chargement manuel dans la benne.
Critère pour le métré: Longueur mesurée selon documentation graphique du Projet.
Critère pour le mémoire: On mesurera la longueur réellement exécutée selon les spécifications du Projet.

| Code | U | Désignation | Quantité | Prix | Montant |
|---|---|---|---|---|---|
| mt08aaa010a | m³ | Eau. (matériau) | 0.375 | 1.5 | 0.563 |
| mt08cet020a | t | Ciment CEM II / A-P 32,5 N, en vrac, selon NF EN 197-1. (matériau) | 0.3 | 92.76 | 27.828 |
| mq03mpi040 | h | Équipement pour injections de lait de ciment, avec pompe à pression et chariot de perforation pour perceuses. (matériel) | 0.104 | 453.6 | 47.174 |
| mo020 | h | Compagnon professionnel III/CP2 construction. (main-d'œuvre) | 0.217 | 29.25 | 6.347 |
| mo113 | h | Ouvrier d'exécution I/OE1 construction. (main-d'œuvre) | 0.108 | 24.51 | 2.647 |
| mo112 | h | Ouvrier d'exécution I/OE2 construction. (main-d'œuvre) | 0.108 | 25.31 | 2.733 |
| % | % | Frais de chantier des unités d'ouvrage | 2 % | 87.292 | 1.746 |
|  |  | Coûts directs |  |  | 89.038 |

Déchets:
- pose: mt08cet020a Ciment CEM II / A-P 32,5 N, en vrac, selon NF EN 197-1; facteur de déchet 0.0063

## Ressources

**mt08aaa010a** m³ Eau
Données techniques: Coût énergétique 60.000 MJ; Émission de CO2 30.000 kg

**mt08cet020a** t Ciment CEM II / A-P 32,5 N, en vrac, selon NF EN 197-1
Données techniques: Coût énergétique 6740.000 MJ; Émission de CO2 880.000 kg; Code CED 17 01 01; Masse de l'élément 1000 kg; Volume 0.666667 m3
