# Potelet amovible

- Propriété du fichier: CYPE Ingenieros S.A.
- Format: FIEBDC-3/2016
- Logiciel: Générateur de prix de la construction. CYPE Ingenieros, S.A.
- Date: 27/03/2024
- Devise: EUR
- Coûts indirects: 3 %
- Frais généraux: 13 %
- Bénéfice: 6 %
- TVA: 20 %

## A VRD et aménagements extérieurs

### AV Espaces verts et mobilier urbain

#### AVT Bornes et potelets

**AVT040** U Potelet amovible.
Potelet avec corps amovible en fer de 790x70x70 mm et base encastrable en acier galvanisé de 210x90x90 mm, longueur totale de l'ensemble 1000 mm, fermeture par clé à tête triangulaire, finition avec une peinture époxy. Comprend l'excavation, la dalle en béton C20/25 (X0(F); D20; S2; Cl 1,0) pour ancrage de la base encastrable, les arrêts de revêtement et le nettoyage. Totalement monté.
Inclut: Implantation des alignements et des niveaux. Excavation. Réalisation de la base en béton. Mise en place et fixation des pièces.
Critère pour le métré: Nombre d'unités prévues, selon documentation graphique du Projet.
Critère pour le mémoire: On mesurera le nombre d'unités réellement exécutées selon les spécifications du Projet.

| Code | U | Désignation | Quantité | Prix | Montant |
|---|---|---|---|---|---|
| mt52mug020a | U | Potelet avec corps amovible en fer de 790x70x70 mm et base encastrable en acier galvanisé de 210x90x90 mm, longueur totale de l'ensemble 1000 mm, fermeture par clé à tête triangulaire, finition avec une peinture époxy. (matériau) | 1 | 112 | 112.000 |
| mt10hmf030p | m³ | Béton massif C20/25 (X0(F); D20; S2; Cl 1,0), prêt à l'emploi, selon NF EN 206. (matériau) | 0.1 | 115 | 11.500 |
| mo041 | h | Compagnon professionnel III/CP2 VRD espaces publics. (main-d'œuvre) | 0.692 | 29.25 | 20.241 |
| mo087 | h | Ouvrier professionnel II/OP VRD espaces publics. (main-d'œuvre) | 0.692 | 26.02 | 18.006 |
| % | % | Frais de chantier des unités d'ouvrage | 2 % | 161.747 | 3.235 |
|  |  | Coûts directs |  |  | 164.982 |

Déchets:
- pose: mt10hmf030p Béton massif C20/25 (X0(F); D20; S2; Cl 1,0), prêt à l'emploi, selon NF EN 206; facteur de déchet 0.00107478

## Ressources

**mt52mug020a** U Potelet avec corps amovible en fer de 790x70x70 mm et base encastrable en acier galvanisé de 210x90x90 mm
Données techniques: Coût énergétique 1223.131 MJ; Émission de CO2 89.815 kg
Déchets:
- emballage: re150101 Emballages en papier et en carton. (composant de déchet); quantité 1.4 kg; Code CED 15 01 01; Masse de l'élément 1 kg; Volume 0.001333 m3

**mt10hmf030p** m³ Béton massif C20/25 (X0(F); D20; S2; Cl 1,0), prêt à l'emploi, selon NF EN 206
Données techniques: Coût énergétique 1840.000 MJ; Émission de CO2 230.000 kg; Code CED 17 01 01; Masse de l'élément 2300 kg; Volume 1.533333 m3
