# Renfort d'une maçonnerie de briques apparentes en terre cuite, à l'aide d'un treillis de profilés métalliques

- Propriété du fichier: CYPE Ingenieros S.A.
- Format: FIEBDC-3/2016
- Logiciel: Générateur de prix de la construction. CYPE Ingenieros, S.A.
- Date: 13/06/2024
- Devise: EUR
- Coûts indirects: 3 %
- Frais généraux: 13 %
- Bénéfice: 6 %
- TVA: 20 %

## E Enveloppe et finition extérieure

### EA Nettoyage, préparation et réparation

#### EAR Réparation

**EAR100** m² Renfort d'une maçonnerie de briques apparentes en terre cuite, à l'aide d'un treillis de profilés métalliques.
Renfort de la face intérieure de la maçonnerie de briques apparentes en terre cuite, à l'aide d'un treillis d'acier laminé S235JR, en pièce simple de profilés laminés à chaud des séries L, LD, T, rond, carré, rectangulaire et platine, finition avec impression antioxydante et fixé aux planchers et à la maçonnerie avec des douilles à expansion (5 U/m²), quantité d'acier 10 kg/m².
Critère d'évaluation économique: Le prix comprend les coupes et les épointages.
Inclut: Nettoyage et préparation du plan d'appui. Implantation et marquage des axes. Mise en place et fixation provisoire de l'élément. Nivellement et mise d'aplomb. Mise en place de l'élément par soudure. Fixation du treillis à la maçonnerie et au plancher à l'aide de chevilles à expansion.
Critère pour le métré: Surface mesurée selon documentation graphique du Projet.
Critère pour le mémoire: On mesurera la surface réellement exécutée selon les spécifications du Projet.

| Code | U | Désignation | Quantité | Prix | Montant |
|---|---|---|---|---|---|
| mt07aaa012 | U | Douille à expansion M6, FISCHER FNA II 6X30/5". (matériau) | 5 | 0.47 | 2.350 |
| mt07ala240ci | kg | Acier laminé NF EN 10025 S235JR, en pièce simple de profilés laminés à chaud des séries L, LD, T, rond, carré, rectangulaire et platine, finition avec impression antioxydante, formant éléments d'ancrage, travaillé en atelier, à fixer mécaniquement sur site avec des douilles à expansion, d'application dans renforts structuraux. (matériau) | 10 | 1.66 | 16.600 |
| mq08sol020 | h | Équipement et éléments auxiliaires pour soudure électrique. (matériel) | 0.58 | 3.42 | 1.984 |
| mo019 | h | Compagnon professionnel III/CP2 soudeur. (main-d'œuvre) | 0.575 | 29.71 | 17.083 |
| mo094 | h | Ouvrier professionnel II/OP charpentier métal. (main-d'œuvre) | 0.805 | 27.32 | 21.993 |
| % | % | Frais de chantier des unités d'ouvrage | 2 % | 60.010 | 1.200 |
|  |  | Coûts directs |  |  | 61.210 |

Déchets:
- pose: mt07aaa012 Douille à expansion M6, FISCHER FNA II 6X30/5"; facteur de déchet 0.00364706
- pose: mt07ala240ci; facteur de déchet 0.0045

## Ressources

**mt07aaa012** U Douille à expansion M6, FISCHER FNA II 6X30/5"
Données techniques: Coût énergétique 0.455 MJ; Émission de CO2 0.046 kg; Code CED 17 04 05; Masse de l'élément 0.017 kg; Volume 0.000008 m3
Déchets:
- emballage: re150101 Emballages en papier et en carton. (composant de déchet); quantité 0.001 kg; Code CED 15 01 01; Masse de l'élément 1 kg; Volume 0.001333 m3

**mt07ala240ci** kg Acier laminé NF EN 10025 S235JR
Données techniques: Coût énergétique 9.830 MJ; Émission de CO2 0.510 kg; Code CED 17 04 05; Masse de l'élément 1 kg; Volume 0.000476 m3
