# Gargouille en acier corten

- Propriété du fichier: CYPE Ingenieros S.A.
- Format: FIEBDC-3/2016
- Logiciel: Générateur de prix de la construction. CYPE Ingenieros, S.A.
- Date: 27/03/2024
- Devise: EUR
- Coûts indirects: 3 %
- Frais généraux: 13 %
- Bénéfice: 6 %
- TVA: 20 %

## E Enveloppe et finition extérieure

### EC Éléments complémentaires de façade

#### ECG Gargouilles

**ECG020** U Gargouille en acier corten.
Gargouille de tube en acier avec résistance améliorée à la corrosion atmosphérique (coupent) S355J0WP, selon NF EN 10025-5, de 100 mm de diamètre, 400 mm de longueur et 2 mm d'épaisseur; mise en place avec mastic de silicone neutre; et réalisation et imperméabilisation du joint périphérique avec mastic de polyuréthane, application préalable de l'apprêt.
Inclut: Implantation de la pièce. Mise en place et à l'aplomb, nivellement et alignement. Scellement des joints et nettoyage.
Critère pour le métré: Nombre d'unités prévues, selon documentation graphique du Projet.
Critère pour le mémoire: On mesurera le nombre d'unités réellement exécutées selon les spécifications du Projet.

| Code | U | Désignation | Quantité | Prix | Montant |
|---|---|---|---|---|---|
| mt15sja100 | U | Cartouche de mastic de silicone neutre. (matériau) | 0.1 | 3.13 | 0.313 |
| mt20gac010a | U | Gargouille de tube en acier avec résistance améliorée à la corrosion atmosphérique (coupent) S355J0WP, selon NF EN 10025-5, de 100 mm de diamètre, 400 mm de longueur et 2 mm d'épaisseur. (matériau) | 1 | 125 | 125.000 |
| mt20wwa035 | U | Cartouche de 250 cm³ d' apprêt pour mastics. (matériau) | 0.016 | 5.35 | 0.086 |
| mt20wwa030 | U | Cartouche de 310 cm³ de mastic de polyuréthane imperméable. (matériau) | 0.032 | 7.32 | 0.234 |
| mo020 | h | Compagnon professionnel III/CP2 construction. (main-d'œuvre) | 0.07 | 29.25 | 2.048 |
| mo113 | h | Ouvrier d'exécution I/OE1 construction. (main-d'œuvre) | 0.07 | 24.51 | 1.716 |
| % | % | Frais de chantier des unités d'ouvrage | 2 % | 129.397 | 2.588 |
|  |  | Coûts directs |  |  | 131.985 |

Déchets:
- pose: mt15sja100 Cartouche de mastic de silicone neutre; facteur de déchet 0.06
- pose: mt20wwa030 Cartouche de 310 cm³ de mastic de polyuréthane imperméable; facteur de déchet 0.06

## Ressources

**mt15sja100** U Cartouche de mastic de silicone neutre
Données techniques: Coût énergétique 87.088 MJ; Émission de CO2 3.667 kg; Code CED 17 09 04; Masse de l'élément 0.45 kg; Volume 0.0003 m3
Déchets:
- emballage: re170203 Plastique. (composant de déchet); quantité 0.1 kg; Code CED 17 02 03; Masse de l'élément 1 kg; Volume 0.001667 m3

**mt20wwa030** U Cartouche de 310 cm³ de mastic de polyuréthane imperméable
Données techniques: Coût énergétique 12.716 MJ; Émission de CO2 0.628 kg; Code CED 17 09 04; Masse de l'élément 0.021 kg; Volume 0.000014 m3
Déchets:
- emballage: re170203 Plastique; quantité 0.1 kg
