# Isolation thermique entre les montants du mur porteur extérieur à ossature légère

- Propriété du fichier: CYPE Ingenieros S.A.
- Format: FIEBDC-3/2016
- Logiciel: Générateur de prix de la construction. CYPE Ingenieros, S.A.
- Date: 13/06/2024
- Devise: EUR
- Coûts indirects: 3 %
- Frais généraux: 13 %
- Bénéfice: 6 %
- TVA: 20 %

## E Enveloppe et finition extérieure

### EI Isolations extérieures

#### EIF Façades et murs mitoyens

**EIF050** m² Isolation thermique entre les montants du mur porteur extérieur à ossature légère.
Isolation thermique entre les montants du mur porteur extérieur à ossature légère en bois, avec panneau en laine minérale semi-rigide, non revêtu, de 60 mm d'épaisseur, selon NF EN 13162, résistance thermique 1,85 m²K/W, conductivité thermique 0,032 W/(mK).
Inclut: Découpe et préparation de l'isolant. Mise en place de l'isolant.
Critère pour le métré: Surface mesurée selon documentation graphique du Projet.
Critère pour le mémoire: On mesurera la surface réellement exécutée selon les spécifications du Projet.

| Code | U | Désignation | Quantité | Prix | Montant |
|---|---|---|---|---|---|
| mt16lra080pa | m² | Panneau en laine minérale semi-rigide, non revêtu, de 60 mm d'épaisseur, selon NF EN 13162, résistance thermique 1,85 m²K/W, conductivité thermique 0,032 W/(mK), Euroclasse A1 de réaction au feu selon NF EN 13501-1 et coefficient de résistance à la diffusion de la vapeur d'eau 1, avec code de désignation MW-EN 13162-T4-WS-WL(P)-AFr5. (matériau) | 1.05 | 7.48 | 7.854 |
| mo054 | h | Compagnon professionnel III/CP2 poseur d'isolants rigides ou flexibles. (main-d'œuvre) | 0.131 | 30.2 | 3.956 |
| mo101 | h | Ouvrier professionnel II/OP poseur d'isolants rigides ou flexibles. (main-d'œuvre) | 0.131 | 26.02 | 3.409 |
| % | % | Frais de chantier des unités d'ouvrage | 2 % | 15.219 | 0.304 |
|  |  | Coûts directs |  |  | 15.523 |

Déchets:
- pose: mt16lra080pa; facteur de déchet 0.048

## Ressources

**mt16lra080pa** m² Panneau en laine minérale semi-rigide
Données techniques: Coût énergétique 141.021 MJ; Émission de CO2 3.715 kg; Code CED 17 06 04; Masse de l'élément 2.4 kg; Volume 0.004 m3
Déchets:
- emballage: re170203 Plastique. (composant de déchet); quantité 0.024 kg; Code CED 17 02 03; Masse de l'élément 1 kg; Volume 0.001667 m3
