# Couronnement de bardage rapporté

- Propriété du fichier: CYPE Ingenieros S.A.
- Format: FIEBDC-3/2016
- Logiciel: Générateur de prix de la construction. CYPE Ingenieros, S.A.
- Date: 13/06/2024
- Devise: EUR
- Coûts indirects: 3 %
- Frais généraux: 13 %
- Bénéfice: 6 %
- TVA: 20 %

## E Enveloppe et finition extérieure

### EL Façades légères

#### ELB Systèmes de bardage constituant la paroi

**ELB070** m Couronnement de bardage rapporté.
Couronnement de bardage rapporté, de tôle pliée en acier inoxydable AISI 304, de 1,5 mm d'épaisseur et 1500 mm de développement, finition mat, fixé avec des vis cachées. Comprend les pièces d'acier et le cordon de silicone neutre pour le scellement des joints.
Inclut: Implantation. Mise en place et fixation. Scellement des joints.
Critère pour le métré: Longueur mesurée selon documentation graphique du Projet.
Critère pour le mémoire: On mesurera la longueur réellement exécutée selon les spécifications du Projet.

| Code | U | Désignation | Quantité | Prix | Montant |
|---|---|---|---|---|---|
| mt07ala210b | kg | Pièce en acier NF EN 10025 S275JO, composée de profilés laminés à chaud des séries L, LD, T, rond, carré, rectangulaire et platine, travaillé en atelier, finition galvanisé à chaud. (matériau) | 6.281 | 3.78 | 23.742 |
| mt12www010n | m | Tôle pliée en acier inoxydable AISI 304, de 1,5 mm d'épaisseur et 1500 mm de développement, finition mat. (matériau) | 1 | 50.23 | 50.230 |
| mt12ppl016 | U | Vis autoformeuse protégée contre l'oxydation. (matériau) | 4 | 0.04 | 0.160 |
| mt15sja100 | U | Cartouche de mastic de silicone neutre. (matériau) | 0.15 | 3.13 | 0.470 |
| mo052 | h | Compagnon professionnel III/CP2 poseur de systèmes de façades préfabriqués. (main-d'œuvre) | 0.706 | 30.2 | 21.321 |
| mo099 | h | Ouvrier professionnel II/OP poseur de systèmes de façades préfabriqués. (main-d'œuvre) | 0.706 | 26.02 | 18.370 |
| % | % | Frais de chantier des unités d'ouvrage | 2 % | 114.293 | 2.286 |
|  |  | Coûts directs |  |  | 116.579 |

Déchets:
- pose: mt07ala210b; facteur de déchet 0.0045
- pose: mt12ppl016 Vis autoformeuse protégée contre l'oxydation; facteur de déchet 0.00538462
- pose: mt15sja100 Cartouche de mastic de silicone neutre; facteur de déchet 0.06

## Ressources

**mt07ala210b** kg Pièce en acier NF EN 10025 S275JO
Données techniques: Coût énergétique 9.830 MJ; Émission de CO2 0.510 kg; Code CED 17 04 05; Masse de l'élément 1 kg; Volume 0.000476 m3

**mt12ppl016** U Vis autoformeuse protégée contre l'oxydation
Données techniques: Coût énergétique 0.062 MJ; Émission de CO2 0.010 kg; Code CED 17 04 05; Masse de l'élément 0.0013 kg
Déchets:
- emballage: re150101 Emballages en papier et en carton. (composant de déchet); quantité 0.001 kg; Code CED 15 01 01; Masse de l'élément 1 kg; Volume 0.001333 m3

**mt15sja100** U Cartouche de mastic de silicone neutre
Données techniques: Coût énergétique 87.088 MJ; Émission de CO2 3.667 kg; Code CED 17 09 04; Masse de l'élément 0.45 kg; Volume 0.0003 m3
Déchets:
- emballage: re170203 Plastique. (composant de déchet); quantité 0.1 kg; Code CED 17 02 03; Masse de l'élément 1 kg; Volume 0.001667 m3
