# Grille de défense électrosoudée en acier

- Propriété du fichier: CYPE Ingenieros S.A.
- Format: FIEBDC-3/2016
- Logiciel: Générateur de prix de la construction. CYPE Ingenieros, S.A.
- Date: 28/03/2024
- Devise: EUR
- Coûts indirects: 3 %
- Frais généraux: 13 %
- Bénéfice: 6 %
- TVA: 20 %

## E Enveloppe et finition extérieure

### EM Menuiseries extérieures

#### EMH Grilles de défense

**EMH030** m² Grille de défense électrosoudée en acier.
Grille de défense électrosoudée métallique constituée d'une platine en acier galvanisé de 30x2 mm en quadrillage de 30x30 mm, avec châssis électrosoudé. Comprend les platines pour fixation par vissage dans des parois maçonnées avec douilles en nylon et vis en acier. Élaboration en atelier et ajustement final sur chantier.
Inclut: Marquage des points de fixation du châssis. Présentation de la grille. Aplomb et nivellement. Résolution des unions du châssis aux parements. Montage des éléments complémentaires.
Critère pour le métré: Surface du vide à fermer, mesurée selon documentation graphique du Projet.
Critère pour le mémoire: On mesurera, avec les dimensions du vide, la surface réellement exécutée selon les spécifications du Projet.

| Code | U | Désignation | Quantité | Prix | Montant |
|---|---|---|---|---|---|
| mt26btr010a | m² | Grille électrosoudée avec platine d'acier galvanisé de 30x2 mm en quadrillage de 30x30 mm, avec châssis électrosoudé. (matériau) | 1 | 51.7 | 51.700 |
| mt26aaa033a | U | Ancrage mécanique avec cheville en nylon et vis en acier galvanisé, à tête fraisée. (matériau) | 4 | 0.29 | 1.160 |
| mo018 | h | Compagnon professionnel III/CP2 menuisier PVC et métal. (main-d'œuvre) | 0.404 | 29.71 | 12.003 |
| mo059 | h | Ouvrier professionnel II/OP menuisier PVC et métal. (main-d'œuvre) | 0.288 | 26.1 | 7.517 |
| % | % | Frais de chantier des unités d'ouvrage | 2 % | 72.380 | 1.448 |
|  |  | Coûts directs |  |  | 73.828 |

Déchets:
- pose: mt26btr010a Grille électrosoudée avec platine d'acier galvanisé de 30x2 mm en quadrillage de 30x30 mm, avec châssis électrosoudé; facteur de déchet 0.0075
- pose: mt26aaa033a Ancrage mécanique avec cheville en nylon et vis en acier galvanisé, à tête fraisée; facteur de déchet 0.00430435

## Ressources

**mt26btr010a** m² Grille électrosoudée avec platine d'acier galvanisé de 30x2 mm en quadrillage de 30x30 mm, avec châssis électrosoudé
Données techniques: Coût énergétique 270.325 MJ; Émission de CO2 14.025 kg; Code CED 17 04 05; Masse de l'élément 27.5 kg; Volume 0.013095 m3

**mt26aaa033a** U Ancrage mécanique avec cheville en nylon et vis en acier galvanisé, à tête fraisée
Données techniques: Coût énergétique 1.599 MJ; Émission de CO2 0.133 kg; Code CED 17 04 05; Masse de l'élément 0.046 kg; Volume 0.000022 m3
Déchets:
- emballage: re150101 Emballages en papier et en carton. (composant de déchet); quantité 0.001 kg; Code CED 15 01 01; Masse de l'élément 1 kg; Volume 0.001333 m3
