# Guide-roues pour le stationnement de camion, en tube d'acier galvanisé

- Propriété du fichier: CYPE Ingenieros S.A.
- Format: FIEBDC-3/2016
- Logiciel: Générateur de prix de la construction. CYPE Ingenieros, S.A.
- Date: 28/03/2024
- Devise: EUR
- Coûts indirects: 3 %
- Frais généraux: 13 %
- Bénéfice: 6 %
- TVA: 20 %

## E Enveloppe et finition extérieure

### EM Menuiseries extérieures

#### EMN Equipement pour quai de chargement

**EMN020** U Guide-roues pour le stationnement de camion, en tube d'acier galvanisé.
Guide-roues courbé pour le stationnement de camion, en tube d'acier galvanisé, de 2500 mm de longueur, fixé à l'aide de vis à béton. Comprend les plaques d'ancrages pour fixation par vissage au support avec vis en acier.
Inclut: Implantation. Mise en place et fixation du guide-roues pour le stationnement du camion.
Critère pour le métré: Nombre d'unités prévues, selon documentation graphique du Projet.
Critère pour le mémoire: On mesurera le nombre d'unités réellement exécutées selon les spécifications du Projet.

| Code | U | Désignation | Quantité | Prix | Montant |
|---|---|---|---|---|---|
| mt26amc030b | U | Guide-roues courbé pour le stationnement de camion, en tube d'acier galvanisé, de 2500 mm de longueur, pour faciliter le positionnement des véhicules lors de l'accostage à l'abri. Comprend les plaques d'ancrage. (matériau) | 1 | 260.1 | 260.100 |
| mt26aaa035a | U | Vis à tête fraisée avec étoile intérieure à six points pour clé Torx, en acier galvanisé. (matériau) | 8 | 1.25 | 10.000 |
| mo011 | h | Compagnon professionnel III/CP2 monteur. (main-d'œuvre) | 6.895 | 30.2 | 208.229 |
| mo080 | h | Ouvrier professionnel II/OP monteur. (main-d'œuvre) | 6.895 | 26.02 | 179.408 |
| % | % | Frais de chantier des unités d'ouvrage | 2 % | 657.737 | 13.155 |
|  |  | Coûts directs |  |  | 670.892 |

Déchets:
- pose: mt26aaa035a Vis à tête fraisée avec étoile intérieure à six points pour clé Torx, en acier galvanisé; facteur de déchet 0.0187931

## Ressources

**mt26aaa035a** U Vis à tête fraisée avec étoile intérieure à six points pour clé Torx, en acier galvanisé
Données techniques: Coût énergétique 3.150 MJ; Émission de CO2 0.194 kg; Code CED 17 04 05; Masse de l'élément 0.029 kg; Volume 0.000014 m3
Déchets:
- emballage: re170203 Plastique. (composant de déchet); quantité 0.025 kg; Code CED 17 02 03; Masse de l'élément 1 kg; Volume 0.001667 m3
