# Démolition d'une cloison intérieure en maçonnerie revêtue

- Propriété du fichier: CYPE Ingenieros S.A.
- Format: FIEBDC-3/2016
- Logiciel: Générateur de prix de la construction. CYPE Ingenieros, S.A.
- Date: 28/03/2024
- Devise: EUR
- Coûts indirects: 3 %
- Frais généraux: 13 %
- Bénéfice: 6 %
- TVA: 20 %

## F Aménagements et finitions

### FC Cloisons

#### FCD Démolition

**FCD050** m² Démolition d'une cloison intérieure en maçonnerie revêtue.
Démolition d'une cloison intérieure en maçonnerie revêtue, constituée de brique en terre cuite à isolation rapportée, pose à joint mince de 29 cm d'épaisseur, avec des moyens manuels, sans affecter la stabilité des éléments constructifs contigus, et chargement manuel dans le camion ou la benne.
Critère d'évaluation économique: Le prix comprend le démontage préalable des vantaux de la menuiserie.
Inclut: Démolition de la maçonnerie et de ses revêtements. Fragmentation des décombres en pièces maniables. Retrait et stockage des décombres. Nettoyage des restes d'ouvrage. Chargement manuel des décombres dans le camion ou la benne.
Critère pour le métré: Surface mesurée selon documentation graphique du Projet.
Critère pour le mémoire: On mesurera la surface réellement démolie selon les spécifications du Projet.

| Code | U | Désignation | Quantité | Prix | Montant |
|---|---|---|---|---|---|
| mo113 | h | Ouvrier d'exécution I/OE1 construction. (main-d'œuvre) | 0.516 | 24.51 | 12.647 |
| % | % | Frais de chantier des unités d'ouvrage | 2 % | 12.647 | 0.253 |
|  |  | Coûts directs |  |  | 12.900 |

Déchets:
- démolition: ruo170101 Béton (bétons, mortiers et préfabriqués). (composant de déchet); quantité 58.9 kg; Code CED 17 01 01; Masse de l'élément 1 kg; Volume 0.000667 m3
- démolition: ruo170102 Briques. (composant de déchet); quantité 268.018 kg; Code CED 17 01 02; Masse de l'élément 1 kg; Volume 0.0008 m3
- démolition: ruo170103 Tuiles et matériaux céramiques. (composant de déchet); quantité 5.52 kg; Code CED 17 01 03; Masse de l'élément 1 kg; Volume 0.0008 m3
- démolition: ruo170203 Plastique. (composant de déchet); quantité 0.184 kg; Code CED 17 02 03; Masse de l'élément 1 kg; Volume 0.001667 m3
- démolition: ruo170407 Métaux mélangés. (composant de déchet); quantité 0.347 kg; Code CED 17 04 07; Masse de l'élément 1 kg; Volume 0.000667 m3
- démolition: ruo170411 Câbles distincts de ceux spécifiés dans le code 17 04 10. (composant de déchet); quantité 0.171 kg; Code CED 17 04 11; Masse de l'élément 1 kg; Volume 0.000667 m3
- démolition: ruo170802 Matériaux de construction à partir de plâtre distincts de ceux spécifiés dans le code 17 08 01. (composant de déchet); quantité 17.25 kg; Code CED 17 08 02; Masse de l'élément 1 kg; Volume 0.001 m3
