# Démontage d'une cloison de bureau

- Propriété du fichier: CYPE Ingenieros S.A.
- Format: FIEBDC-3/2016
- Logiciel: Générateur de prix de la construction. CYPE Ingenieros, S.A.
- Date: 25/10/2024
- Devise: EUR
- Coûts indirects: 3 %
- Frais généraux: 13 %
- Bénéfice: 6 %
- TVA: 20 %

## F Aménagements et finitions

### FC Cloisons

#### FCD Démolition

**FCD080** m² Démontage d'une cloison de bureau.
Démontage d'une cloison de bureau vitrée constituée de panneaux de bois, avec des moyens manuels, sans détériorer les éléments constructifs auxquels elle est fixée, et chargement manuel dans le camion ou la benne.
Inclut: Démontage du verre. Démontage de l'élément. Retrait et stockage du matériau démonté. Nettoyage des restes d'ouvrage. Chargement manuel du matériau démonté et des restes d'ouvrage dans le camion ou la benne.
Critère pour le métré: Surface mesurée selon documentation graphique du Projet.
Critère pour le mémoire: On mesurera la surface réellement démontée selon les spécifications du Projet.

| Code | U | Désignation | Quantité | Prix | Montant |
|---|---|---|---|---|---|
| mo011 | h | Compagnon professionnel III/CP2 monteur. (main-d'œuvre) | 0.198 | 30.2 | 5.980 |
| mo080 | h | Ouvrier professionnel II/OP monteur. (main-d'œuvre) | 0.198 | 26.02 | 5.152 |
| mo110 | h | Ouvrier professionnel II/OP vitrier. (main-d'œuvre) | 0.099 | 28.06 | 2.778 |
| % | % | Frais de chantier des unités d'ouvrage | 2 % | 13.910 | 0.278 |
|  |  | Coûts directs |  |  | 14.188 |

Déchets:
- démolition: ruo170201 Bois. (composant de déchet); quantité 6.992 kg; Code CED 17 02 01; Masse de l'élément 1 kg; Volume 0.000909 m3
- démolition: ruo170202 Verre. (composant de déchet); quantité 3.6 kg; Code CED 17 02 02; Masse de l'élément 1 kg; Volume 0.001 m3
