# Démontage d'une cloison de bureau

- Propriété du fichier: CYPE Ingenieros S.A.
- Format: FIEBDC-3/2016
- Logiciel: Générateur de prix de la construction. CYPE Ingenieros, S.A.
- Date: 28/03/2024
- Devise: EUR
- Coûts indirects: 3 %
- Frais généraux: 13 %
- Bénéfice: 6 %
- TVA: 20 %

## F Aménagements et finitions

### FC Cloisons

#### FCD Démolition

**FCD080** m² Démontage d'une cloison de bureau.
Démontage d'une cloison de bureau pleine constituée de panneaux d'acier, aluminium, bois, PVC ou similaire, avec des moyens manuels, sans détériorer les éléments constructifs auxquels elle est fixée, et chargement manuel dans le camion ou la benne.
Inclut: Démontage de l'élément. Retrait et stockage du matériau démonté. Nettoyage des restes d'ouvrage. Chargement manuel du matériau démonté et des restes d'ouvrage dans le camion ou la benne.
Critère pour le métré: Surface mesurée selon documentation graphique du Projet.
Critère pour le mémoire: On mesurera la surface réellement démontée selon les spécifications du Projet.

| Code | U | Désignation | Quantité | Prix | Montant |
|---|---|---|---|---|---|
| mo011 | h | Compagnon professionnel III/CP2 monteur. (main-d'œuvre) | 0.202 | 30.2 | 6.100 |
| mo080 | h | Ouvrier professionnel II/OP monteur. (main-d'œuvre) | 0.202 | 26.02 | 5.256 |
| % | % | Frais de chantier des unités d'ouvrage | 2 % | 11.356 | 0.227 |
|  |  | Coûts directs |  |  | 11.583 |

Déchets:
- démolition: ruo170904 Déchets mélangés de construction et de démolition distincts de ceux spécifiés dans les codes 17 09 01, 17 09 02 et 17 09 03. (composant de déchet); quantité 7.875 kg; Code CED 17 09 04; Masse de l'élément 1 kg; Volume 0.000667 m3
