# Cloison de gaine technique, avec des plaques de plâtre

- Propriété du fichier: CYPE Ingenieros S.A.
- Format: FIEBDC-3/2016
- Logiciel: Générateur de prix de la construction. CYPE Ingenieros, S.A.
- Date: 28/03/2024
- Devise: EUR
- Coûts indirects: 3 %
- Frais généraux: 13 %
- Bénéfice: 6 %
- TVA: 20 %

## F Aménagements et finitions

### FC Cloisons

#### FCG Gaines techniques

**FCG010** m Cloison de gaine technique, avec des plaques de plâtre.
Cloison de gaine technique, à deux faces, de 50 cm de longueur et 25 cm de largeur, un parement par face, avec plaques de plâtre et ossature simple autoportante, système Placostil "PLACO", composée de: ossature autoportante de profilés en tôle d'acier galvanisé de 62 mm de largeur, constituée de rails R 62 "PLACO", et montants simples Stil M 62 "PLACO" séparés de 600 mm; deux plaques de plâtre égales A / NF EN 520 - 1200 / 2000 / 13 / à bords longitudinaux amincis, Placoplatre BA 13 "PLACO" constituant le parement extérieur de la gaine technique verticale, chacune d'entre elles vissée sur l'ossature; Isolation acoustique montée entre les profilés, constituée de panneau enroulé en laine de verre, PAR "ISOVER", selon NF EN 13162, de 60 mm d'épaisseur, revêtu avec un tissu de verre, résistance thermique 1,5 m²K/W, conductivité thermique 0,04 W/(mK). Comprend la bande étanche autoadhésive, Ruban Résilient 45 "PLACO"; les ancrages des rails et des montants métalliques; la visserie pour la fixation des plaques et la pâte et la bande pour le traitement des joints.
Inclut: Implantation et tracé sur les planchers inférieur et supérieur des cloisons à réaliser. Mise en place d'une bande d'étanchéité et de rails inférieurs, sur le revêtement de sol terminé ou la base d'assise. Mise en place d'une bande d'étanchéité et de rails supérieurs, sous planchers. Mise en place et fixation des montants sur les éléments horizontaux. Mise en place des plaques pour la fermeture du parement extérieur de la gaine technique verticale, à l'aide de fixations mécaniques. Mise en place des panneaux d'isolation entre les profilés. Traitement des joints.
Critère pour le métré: Longueur mesurée selon documentation graphique du Projet.
Critère pour le mémoire: On mesurera la longueur réellement exécutée selon les spécifications du Projet.

| Code | U | Désignation | Quantité | Prix | Montant |
|---|---|---|---|---|---|
| mt12psg220 | U | Fixation composée d'une cheville et d'une vis 5x27. (matériau) | 3.2 | 0.06 | 0.192 |
| mt12qlj020a | m | Bande étanche autoadhésive, Ruban Résilient 45 "PLACO", en mousse de polyéthylène à cellules fermées, de 3 mm d'épaisseur et 45 mm de largeur, pour l'étanchéité de la base et l'isolation acoustique du périmètre des cloisons et doublages de plaques. (matériau) | 0.338 | 0.45 | 0.152 |
| mt12qlp140c | m | Rail de profilé en acier galvanisé, Stil R 62 "PLACO", fabriqué par laminage à froid, de 3000 mm de longueur, 62x30 mm de section et 0,59 mm d'épaisseur, selon NF DTU 25.41 P1-2 et NF EN 14195. (matériau) | 0.675 | 1.15 | 0.776 |
| mt12qlp130cb | m | Montant de profilé en acier galvanisé, Stil M 62 "PLACO", fabriqué par laminage à froid, de 2590 mm de longueur, 60,5x41 mm de section et 0,59 mm d'épaisseur, selon NF DTU 25.41 P1-2 et NF EN 14195. (matériau) | 4 | 1.57 | 6.280 |
| mt12qlk050aaAac | m² | Plaque de plâtre A / NF EN 520 - 1200 / 2000 / 13 / à bords longitudinaux amincis, Placoplatre BA 13 "PLACO", constituée d'une âme en plâtre d'origine naturelle enveloppée et liée aux deux feuilles de carton fort, Euroclasse A2-s1, d0 de réaction au feu, selon NF EN 13501-1. (matériau) | 1.575 | 3.29 | 5.182 |
| mt12qlt030a | U | Vis autoforeuse à tôle, TRPF 13 "PLACO", de 13 mm de longueur. (matériau) | 2.5 | 0.03 | 0.075 |
| mt12qlt010a | U | Vis autoformeuse TTPC 25 "PLACO", avec tête en trompette, de 25 mm de longueur, pour installation de plaques de plâtre sur des profilés d'épaisseur inférieure à 6 mm. (matériau) | 16.65 | 0.01 | 0.167 |
| mt12qlt010c | U | Vis autoformeuse TTPC 45 "PLACO", avec tête en trompette, de 45 mm de longueur, pour installation de plaques de plâtre sur des profilés d'épaisseur inférieure à 6 mm. (matériau) | 16.65 | 0.02 | 0.333 |
| mt16lvi030bIjp | m² | Panneau enroulé en laine de verre, PAR "ISOVER", selon NF EN 13162, de 60 mm d'épaisseur, revêtu avec un tissu de verre, résistance thermique 1,5 m²K/W, conductivité thermique 0,04 W/(mK), Euroclasse A1 de réaction au feu selon NF EN 13501-1, capacité d'absorption d'eau à court terme <=1 kg/m² et coefficient de résistance à la diffusion de la vapeur d'eau 1. (matériau) | 0.788 | 3.18 | 2.506 |
| mt12qlm010 | kg | Pâte de séchage en poudre, Placojoint SN "PLACO", pour le traitement des joints des plaques en plâtre. (matériau) | 0.495 | 0.73 | 0.361 |
| mt12qlj010a | m | Bande microperforée, PP "PLACO", pour finition des joints de plaques de plâtre. (matériau) | 2.1 | 0.06 | 0.126 |
| mo053 | h | Compagnon professionnel III/CP2 plaquiste. (main-d'œuvre) | 0.275 | 30.2 | 8.305 |
| mo100 | h | Ouvrier professionnel II/OP plaquiste. (main-d'œuvre) | 0.101 | 26.02 | 2.628 |
| % | % | Frais de chantier des unités d'ouvrage | 2 % | 27.083 | 0.542 |
|  |  | Coûts directs |  |  | 27.625 |

Déchets:
- pose: mt12qlj020a; facteur de déchet 0.06
- pose: mt12qlp140c; facteur de déchet 0.0188
- pose: mt12qlp130cb; facteur de déchet 0.0177197
- pose: mt12qlk050aaAac; facteur de déchet 0.018
- pose: mt12qlt030a Vis autoforeuse à tôle, TRPF 13 "PLACO", de 13 mm de longueur; facteur de déchet 0.02
- pose: mt12qlt010a; facteur de déchet 0.02
- pose: mt12qlt010c; facteur de déchet 0.02
- pose: mt16lvi030bIjp; facteur de déchet 0.048
- pose: mt12qlm010 Pâte de séchage en poudre, Placojoint SN "PLACO", pour le traitement des joints des plaques en plâtre; facteur de déchet 0.03

## Ressources

**mt12qlj020a** m Bande étanche autoadhésive
Données techniques: Coût énergétique 1.399 MJ; Émission de CO2 0.051 kg; Code CED 17 06 04; Masse de l'élément 0.0095 kg; Volume 0.000016 m3
Déchets:
- emballage: re170203 Plastique. (composant de déchet); quantité 0.001 kg; Code CED 17 02 03; Masse de l'élément 1 kg; Volume 0.001667 m3

**mt12qlp140c** m Rail de profilé en acier galvanisé
Données techniques: Coût énergétique 62.797 MJ; Émission de CO2 1.928 kg; Code CED 17 04 05; Masse de l'élément 0.47 kg; Volume 0.000224 m3
Déchets:
- emballage: re170203 Plastique; quantité 0.005 kg

**mt12qlp130cb** m Montant de profilé en acier galvanisé
Données techniques: Coût énergétique 91.325 MJ; Émission de CO2 2.799 kg; Code CED 17 04 05; Masse de l'élément 0.685 kg; Volume 0.000326 m3
Déchets:
- emballage: re170203 Plastique; quantité 0.005 kg

**mt12qlk050aaAac** m² Plaque de plâtre A / NF EN 520 - 1200 / 2000 / 13 / à bords longitudinaux amincis
Données techniques: Coût énergétique 268.240 MJ; Émission de CO2 3.997 kg; Code CED 17 08 02; Masse de l'élément 10.2 kg; Volume 0.0102 m3
Déchets:
- emballage: re170203 Plastique; quantité 0.004 kg

**mt12qlt030a** U Vis autoforeuse à tôle, TRPF 13 "PLACO", de 13 mm de longueur
Données techniques: Coût énergétique 2.432 MJ; Émission de CO2 0.121 kg; Code CED 17 04 05; Masse de l'élément 0.001 kg
Déchets:
- emballage: re170203 Plastique; quantité 0.025 kg

**mt12qlt010a** U Vis autoformeuse TTPC 25 "PLACO"
Données techniques: Coût énergétique 2.437 MJ; Émission de CO2 0.121 kg; Code CED 17 04 05; Masse de l'élément 0.0015 kg
Déchets:
- emballage: re170203 Plastique; quantité 0.025 kg

**mt12qlt010c** U Vis autoformeuse TTPC 45 "PLACO"
Données techniques: Coût énergétique 2.445 MJ; Émission de CO2 0.121 kg; Code CED 17 04 05; Masse de l'élément 0.0023 kg; Volume 0.000001 m3
Déchets:
- emballage: re170203 Plastique; quantité 0.025 kg

**mt16lvi030bIjp** m² Panneau enroulé en laine de verre
Données techniques: Coût énergétique 96.117 MJ; Émission de CO2 4.699 kg; Code CED 17 06 04; Masse de l'élément 2.4 kg; Volume 0.004 m3
Déchets:
- emballage: re170203 Plastique; quantité 0.024 kg

**mt12qlm010** kg Pâte de séchage en poudre, Placojoint SN "PLACO", pour le traitement des joints des plaques en plâtre
Données techniques: Coût énergétique 9.578 MJ; Émission de CO2 0.386 kg; Code CED 17 08 02; Masse de l'élément 1 kg; Volume 0.001 m3
Déchets:
- emballage: re170203 Plastique; quantité 0.02 kg
