# Paroi intérieure, en maçonnerie de briques en terre cuite à isolation rapportée, pose à joint mince, à revêtir

- Propriété du fichier: CYPE Ingenieros S.A.
- Format: FIEBDC-3/2016
- Logiciel: Générateur de prix de la construction. CYPE Ingenieros, S.A.
- Date: 28/03/2024
- Devise: EUR
- Coûts indirects: 3 %
- Frais généraux: 13 %
- Bénéfice: 6 %
- TVA: 20 %

## F Aménagements et finitions

### FC Cloisons

#### FCR Maçonneries à revêtir

**FCR030** m² Paroi intérieure, en maçonnerie de briques en terre cuite à isolation rapportée, pose à joint mince, à revêtir.
Paroi intérieure, de 8 cm d'épaisseur, en maçonnerie de brique creuse en terre cuite avec perforations verticales, à revêtir, 500x80x249 mm, résistance thermique de la maçonnerie 0,23 m²K/W, pose avec du mortier à joints minces, composé de ciment, résine, sable siliceux et additifs spécifiques.
Inclut: Implantation et tracé dans le plancher des cloisons à réaliser. Marquage sur les poteaux des niveaux de référence générale d'étage et du niveau du revêtement. Mise en place et à l'aplomb des mires de référence. Tendu des cordeaux entre les mires. Mise en place des pièces par rangées à niveau. Réalisation de tous les travaux nécessaires pour la résolution des ouvertures. Rencontres de la maçonnerie avec les façades, les poteaux et les cloisons. Rencontre de la maçonnerie et du plancher supérieur. Nettoyage du parement.
Critère pour le métré: Surface mesurée selon documentation graphique du Projet, sans dupliquer les coins ni les rencontres, en déduisant les ouvertures de surface supérieure à 3 m². Dans les ouvertures qui ne sont pas déduites, sont inclus les travaux pour réaliser la surface intérieure de l'ouverture.
Critère pour le mémoire: On mesurera la surface réellement exécutée selon les spécifications du Projet, sans dupliquer les coins ni les rencontres, en déduisant les ouvertures de surface supérieure à 3 m². Dans les ouvertures qui ne sont pas déduites, sont inclus les travaux pour réaliser la surface intérieure de l'ouverture.

| Code | U | Désignation | Quantité | Prix | Montant |
|---|---|---|---|---|---|
| mt04bwi020llc | U | Brique creuse en terre cuite avec perforations verticales, à revêtir, 500x80x249 mm, résistance thermique de la maçonnerie 0,23 m²K/W, pour utilisation en maçonnerie protégée (pièce en P), densité 843 kg/m³, selon NF EN 771-1. (matériau) | 9 | 3.42 | 30.780 |
| mt09mif060a | kg | Mortier à joints minces, composé de ciment, résine, sable siliceux et additifs spécifiques, fourni en sacs de 25 kg, gâché sur chantier avec une proportion en volume de 1/3. (matériau) | 1 | 0.53 | 0.530 |
| mt09eyc020 | kg | Colle de plâtre. (matériau) | 0.333 | 0.28 | 0.093 |
| mo021 | h | Compagnon professionnel III/CP2 construction pour des travaux de maçonnerie. (main-d'œuvre) | 0.541 | 29.25 | 15.824 |
| mo114 | h | Ouvrier d'exécution I/OE1 construction pour des travaux de maçonnerie. (main-d'œuvre) | 0.271 | 24.51 | 6.642 |
| % | % | Frais de chantier des unités d'ouvrage | 2 % | 53.869 | 1.077 |
|  |  | Coûts directs |  |  | 54.946 |

Déchets:
- pose: mt04bwi020llc; facteur de déchet 0.0105
- pose: mt09mif060a; facteur de déchet 0.07
- pose: mt09eyc020 Colle de plâtre; facteur de déchet 0.06

## Ressources

**mt04bwi020llc** U Brique creuse en terre cuite avec perforations verticales
Données techniques: Coût énergétique 26.914 MJ; Émission de CO2 2.014 kg; Code CED 17 01 03; Masse de l'élément 8.4 kg; Volume 0.00672 m3
Déchets:
- emballage: re170201 Bois. (composant de déchet); quantité 0.014 kg; Code CED 17 02 01; Masse de l'élément 1 kg; Volume 0.000909 m3
- emballage: re170203 Plastique. (composant de déchet); quantité 0.005 kg; Code CED 17 02 03; Masse de l'élément 1 kg; Volume 0.001667 m3

**mt09mif060a** kg Mortier à joints minces
Données techniques: Coût énergétique 2.251 MJ; Émission de CO2 0.184 kg; Code CED 17 09 04; Masse de l'élément 1 kg; Volume 0.000667 m3
Déchets:
- emballage: re170203 Plastique; quantité 0.003 kg

**mt09eyc020** kg Colle de plâtre
Données techniques: Coût énergétique 3.399 MJ; Émission de CO2 0.167 kg; Code CED 17 08 02; Masse de l'élément 1 kg; Volume 0.001 m3
Déchets:
- emballage: re150101 Emballages en papier et en carton. (composant de déchet); quantité 0.009 kg; Code CED 15 01 01; Masse de l'élément 1 kg; Volume 0.001333 m3
- emballage: re170203 Plastique; quantité 0.002 kg
