# Trappe de visite pour installations, en aluminium

- Propriété du fichier: CYPE Ingenieros S.A.
- Format: FIEBDC-3/2016
- Logiciel: Générateur de prix de la construction. CYPE Ingenieros, S.A.
- Date: 13/06/2024
- Devise: EUR
- Coûts indirects: 3 %
- Frais généraux: 13 %
- Bénéfice: 6 %
- TVA: 20 %

## F Aménagements et finitions

### FK Menuiseries intérieures et meubles

#### FKS Trappes de visite

**FKS030** m² Trappe de visite pour installations, en aluminium.
Trappe de visite pour installations, à trois vantaux ou plus, en aluminium anodisé naturel, constituée de plaque opaque de 1,5 mm d'épaisseur dans les vantaux et profilés extrudés de 40x40 cm de section dans le cadre, avec marque de qualité EWAA-EURAS (QUALANOD). Comprend les ferrures d'attache et de fermeture, la visserie en acier inoxydable, les pattes de fixation, la serrure triangulaire, les grilles de ventilation et le silicone neutre pour le scellement des joints périphériques.
Inclut: Marquage des points de fixation et aplomb du cadre. Fixation du cadre au parement. Scellement des joints. Mise en place de la trappe de visite. Mise en place des ferrures de fermeture et des accessoires.
Critère pour le métré: Surface du vide à fermer, mesurée selon documentation graphique du Projet.
Critère pour le mémoire: On mesurera, avec les dimensions du vide, la surface réellement exécutée selon les spécifications du Projet.

| Code | U | Désignation | Quantité | Prix | Montant |
|---|---|---|---|---|---|
| mt25pfb011j | m² | Trappe de visite pour installations, à trois vantaux ou plus, en aluminium anodisé naturel, constituée de plaque opaque de 1,5 mm d'épaisseur dans les vantaux et profilés extrudés de 40x40 cm de section dans le cadre, avec marque de qualité EWAA-EURAS (QUALANOD), y compris les ferrures d'attache et de fermeture, la visserie en acier inoxydable, les pattes de fixation, la serrure triangulaire, les grilles de ventilation et le silicone neutre pour le scellement des joints périphériques. (matériau) | 1 | 75 | 75.000 |
| mt22www050b | U | Cartouche de 300 ml de silicone neutre oxymique, à élasticité permanente et séchage rapide, couleur grise, intervalle de température de travail de -60 à 150°C, avec résistance aux rayons UV, dureté Shore A approchée de 22, selon NF EN ISO 868 et élongation à la rupture >= 800%, selon NF EN ISO 8339. (matériau) | 0.16 | 4.73 | 0.757 |
| mo020 | h | Compagnon professionnel III/CP2 construction. (main-d'œuvre) | 0.203 | 29.25 | 5.938 |
| mo077 | h | Ouvrier professionnel II/OP construction. (main-d'œuvre) | 0.203 | 26.02 | 5.282 |
| % | % | Frais de chantier des unités d'ouvrage | 2 % | 86.977 | 1.740 |
|  |  | Coûts directs |  |  | 88.717 |

Déchets:
- pose: mt22www050b; facteur de déchet 0.06

## Ressources

**mt25pfb011j** m² Trappe de visite pour installations
Données techniques: Coût énergétique 2498.087 MJ; Émission de CO2 186.629 kg
Déchets:
- emballage: re150101 Emballages en papier et en carton. (composant de déchet); quantité 0.11 kg; Code CED 15 01 01; Masse de l'élément 1 kg; Volume 0.001333 m3
- emballage: re170201 Bois. (composant de déchet); quantité 0.062 kg; Code CED 17 02 01; Masse de l'élément 1 kg; Volume 0.000909 m3
- emballage: re170203 Plastique. (composant de déchet); quantité 0.075 kg; Code CED 17 02 03; Masse de l'élément 1 kg; Volume 0.001667 m3
- emballage: re170604 Matériaux d'isolation distincts de ceux spécifiés dans les codes 17 06 01 et 17 06 03. (composant de déchet); quantité 0.015 kg; Code CED 17 06 04; Masse de l'élément 1 kg; Volume 0.001667 m3

**mt22www050b** U Cartouche de 300 ml de silicone neutre oxymique
Données techniques: Coût énergétique 72.640 MJ; Émission de CO2 3.072 kg; Code CED 17 09 04; Masse de l'élément 0.366 kg; Volume 0.000244 m3
Déchets:
- emballage: re170203 Plastique; quantité 0.1 kg
