# Base pour revêtement de sol, en granito

- Propriété du fichier: CYPE Ingenieros S.A.
- Format: FIEBDC-3/2016
- Logiciel: Générateur de prix de la construction. CYPE Ingenieros, S.A.
- Date: 28/03/2024
- Devise: EUR
- Coûts indirects: 3 %
- Frais généraux: 13 %
- Bénéfice: 6 %
- TVA: 20 %

## F Aménagements et finitions

### FS Revêtements de sols

#### FSA Bases de revêtement

**FSA020** m² Base pour revêtement de sol, en granito.
Base pour revêtement de sol intérieur, en pièces de granito placées avec du mortier de ciment M-5 étendu sur un lit de graviers de 2 cm d'épaisseur. Comprend coulis de ciment pour le remplissage des joints.
Inclut: Implantation de la surface. Extension de la couche de gravillons. Humidification des pièces de granito. Extension du mortier de fixation. Mise en place des pièces à petits coups de maillet. Remplissage des joints avec du lait de ciment. Nettoyage de la surface des carreaux.
Critère pour le métré: Surface mesurée selon documentation graphique du Projet.
Critère pour le mémoire: On mesurera la surface réellement exécutée selon les spécifications du Projet, en déduisant la surface occupée par les poteaux situés dans le périmètre.

| Code | U | Désignation | Quantité | Prix | Montant |
|---|---|---|---|---|---|
| mt01arp032a | m³ | Gravier calcaire concassé de 2 à 8 mm de diamètre. (matériau) | 0.02 | 24.2 | 0.484 |
| mt09mor011b | m³ | Mortier de ciment CEM II/B-P 32,5 N type M-5, confectionné avec du sable argileux composé de feldspaths, de quartz et d'une petite quantité d'argile, avec 250 kg/m³ de ciment et une proportion en volume 1/6. (matériau) | 0.032 | 115.4 | 3.693 |
| mt18btl011b | m² | Pièces de granito pour base de revêtements de sols. (matériau) | 1.05 | 7.5 | 7.875 |
| mt08cem040a | kg | Ciment blanc BL-22,5 X, pour revêtement, en sacs, selon NF EN 197-1. (matériau) | 1 | 0.14 | 0.140 |
| mo023 | h | Compagnon professionnel III/CP2 carreleur en revêtements de sols. (main-d'œuvre) | 0.297 | 29.25 | 8.687 |
| mo061 | h | Ouvrier professionnel II/OP carreleur en revêtements de sols. (main-d'œuvre) | 0.196 | 26.02 | 5.100 |
| % | % | Frais de chantier des unités d'ouvrage | 2 % | 25.979 | 0.520 |
|  |  | Coûts directs |  |  | 26.499 |

Déchets:
- pose: mt01arp032a Gravier calcaire concassé de 2 à 8 mm de diamètre; facteur de déchet 0.00701154
- pose: mt09mor011b; facteur de déchet 0.0036
- pose: mt18btl011b Pièces de granito pour base de revêtements de sols; facteur de déchet 0.0363167
- pose: mt08cem040a Ciment blanc BL-22,5 X, pour revêtement, en sacs, selon NF EN 197-1; facteur de déchet 0.0063

## Ressources

**mt01arp032a** m³ Gravier calcaire concassé de 2 à 8 mm de diamètre
Données techniques: Coût énergétique 146.250 MJ; Émission de CO2 7.800 kg; Code CED 01 04 08; Masse de l'élément 1950 kg; Volume 1.3 m3

**mt09mor011b** m³ Mortier de ciment CEM II/B-P 32,5 N type M-5
Données techniques: Coût énergétique 3724.000 MJ; Émission de CO2 323.000 kg; Code CED 17 01 01; Masse de l'élément 1900 kg; Volume 1.266667 m3

**mt18btl011b** m² Pièces de granito pour base de revêtements de sols
Données techniques: Coût énergétique 8.224 MJ; Émission de CO2 8.944 kg; Code CED 17 01 07; Masse de l'élément 59.5 kg; Volume 0.0476 m3
Déchets:
- emballage: re170201 Bois. (composant de déchet); quantité 0.035 kg; Code CED 17 02 01; Masse de l'élément 1 kg; Volume 0.000909 m3
- emballage: re170203 Plastique. (composant de déchet); quantité 0.018 kg; Code CED 17 02 03; Masse de l'élément 1 kg; Volume 0.001667 m3

**mt08cem040a** kg Ciment blanc BL-22,5 X, pour revêtement, en sacs, selon NF EN 197-1
Données techniques: Coût énergétique 7.174 MJ; Émission de CO2 0.904 kg; Code CED 17 01 01; Masse de l'élément 1 kg; Volume 0.000667 m3
Déchets:
- emballage: re150101 Emballages en papier et en carton. (composant de déchet); quantité 0.014 kg; Code CED 15 01 01; Masse de l'élément 1 kg; Volume 0.001333 m3
- emballage: re170201 Bois; quantité 0.001 kg
- emballage: re170203 Plastique; quantité 0.003 kg
