# Connexion d'un micropieu à la semelle, à l'aide de connecteurs

- Propriété du fichier: CYPE Ingenieros S.A.
- Format: FIEBDC-3/2016
- Logiciel: Générateur de prix de la construction. CYPE Ingenieros, S.A.
- Date: 27/03/2024
- Devise: EUR
- Coûts indirects: 3 %
- Frais généraux: 13 %
- Bénéfice: 6 %
- TVA: 20 %

## G Structure et gros oeuvre

### GF Fondations

#### GFM Micropieux

**GFM050** U Connexion d'un micropieu à la semelle, à l'aide de connecteurs.
Connexion d'un micropieu à la semelle avec platines en acier laminé S235JR soudées au profilé creux, dans le tronçon préalablement étêté et propre, de façon à obtenir une adhérence correcte entre l'armature du micropieu et le béton de la semelle.
Inclut: Nettoyage et préparation de la surface support. Implantation et marquage des axes. Fixation des connecteurs avec soudure.
Critère pour le métré: Nombre d'unités prévues, selon documentation graphique du Projet.
Critère pour le mémoire: On mesurera le nombre d'unités réellement exécutées selon les spécifications du Projet.

| Code | U | Désignation | Quantité | Prix | Montant |
|---|---|---|---|---|---|
| mt07ala011d | kg | Platine en acier laminé NF EN 10025 S235JR, pour applications structurales. Travaillée et montée en atelier, à placer sur site. (matériau) | 2.5 | 2.38 | 5.950 |
| mq08sol020 | h | Équipement et éléments auxiliaires pour soudure électrique. (matériel) | 0.145 | 3.42 | 0.496 |
| mo019 | h | Compagnon professionnel III/CP2 soudeur. (main-d'œuvre) | 0.149 | 29.71 | 4.427 |
| % | % | Frais de chantier des unités d'ouvrage | 2 % | 10.873 | 0.217 |
|  |  | Coûts directs |  |  | 11.090 |

Déchets:
- pose: mt07ala011d; facteur de déchet 0.0045

## Ressources

**mt07ala011d** kg Platine en acier laminé NF EN 10025 S235JR
Données techniques: Coût énergétique 9.830 MJ; Émission de CO2 0.510 kg; Code CED 17 04 05; Masse de l'élément 1 kg; Volume 0.000476 m3
