# Transport et retrait d'un échafaudage tubulaire intérieur

- Propriété du fichier: CYPE Ingenieros S.A.
- Format: FIEBDC-3/2016
- Logiciel: Générateur de prix de la construction. CYPE Ingenieros, S.A.
- Date: 27/03/2024
- Devise: EUR
- Coûts indirects: 3 %
- Frais généraux: 13 %
- Bénéfice: 6 %
- TVA: 20 %

## P Interventions préalables

### PH Équipements pour travaux en hauteur

#### PHE Échafaudages

**PHE080** U Transport et retrait d'un échafaudage tubulaire intérieur.
Transport et retrait d'un échafaudage intérieur, constitué de 300 m³ de structure tubulaire en acier galvanisé à chaud et d'un plateau de travail de 100 m², situé jusqu'à 10 m de hauteur maximale.
Critère pour le métré: Nombre d'unités prévues, selon documentation graphique du Projet.
Critère pour le mémoire: On mesurera le nombre d'unités réellement exécutées selon les spécifications du Projet.

| Code | U | Désignation | Quantité | Prix | Montant |
|---|---|---|---|---|---|
| mq13ats023a | U | Répercussion, par m³, de transport au site et retrait d'échafaudage intérieur, de 10 m de hauteur maximale de travail, constitué de structure tubulaire en acier galvanisé à chaud, de 48,3 mm de diamètre et 3,2 mm d'épaisseur, fabriqué en respectant les exigences de qualité requises dans la norme NF EN ISO 9001, selon NF EN 12810 et NF EN 12811; y compris escalier intérieur muni d'une trappe et garde-corps avec lisse, sous-lisse et plinthe. (matériel) | 347.76 | 1.04 | 361.670 |
| mq13ats033a | U | Répercussion, par m², de transport au site et retrait de plateforme de travail en tôle perforée d'acier. (matériel) | 115.92 | 1.87 | 216.770 |
| % | % | Frais de chantier des unités d'ouvrage | 2 % | 578.440 | 11.569 |
|  |  | Coûts directs |  |  | 590.009 |
