# Transport et retrait d'une structure de protection pour le passage de piétons

- Propriété du fichier: CYPE Ingenieros S.A.
- Format: FIEBDC-3/2016
- Logiciel: Générateur de prix de la construction. CYPE Ingenieros, S.A.
- Date: 27/03/2024
- Devise: EUR
- Coûts indirects: 3 %
- Frais généraux: 13 %
- Bénéfice: 6 %
- TVA: 20 %

## P Interventions préalables

### PH Équipements pour travaux en hauteur

#### PHE Échafaudages

**PHE090** U Transport et retrait d'une structure de protection pour le passage de piétons.
Transport et retrait d'une structure de protection pour le passage de piétons, avec passage libre de 1,5 m de largeur et 3,0 m de hauteur, constituée d'une structure tubulaire en acier galvanisé à chaud, avec plafond pour protection des piétons, et visière en angle de 45° pour éviter la chute d'objets, préparée pour la mise en place postérieure d'un échafaudage en hauteur qui servira de base pour l'exécution de façade de 15 m.
Critère pour le métré: Nombre d'unités prévues, selon documentation graphique du Projet.
Critère pour le mémoire: On mesurera le nombre d'unités réellement exécutées selon les spécifications du Projet.

| Code | U | Désignation | Quantité | Prix | Montant |
|---|---|---|---|---|---|
| mq13ats043b | U | Répercussion, par m, de transport au site et retrait de structure de protection pour le passage des piétons, avec passage libre de 1,5 m de largeur et 3,0 m de hauteur, constituée de structure tubulaire en acier galvanisé à chaud de 48,3 mm de diamètre et 3,2 mm d'épaisseur, selon NF EN 12810 et NF EN 12811, avec un plafond pour la protection des piétons avec visière en angle de 45° pour éviter le risque de chute d'objets. (matériel) | 17.388 | 12.97 | 225.522 |
| % | % | Frais de chantier des unités d'ouvrage | 2 % | 225.522 | 4.510 |
|  |  | Coûts directs |  |  | 230.032 |
