# Montage et démontage de protection pour le passage de piétons

- Propriété du fichier: CYPE Ingenieros S.A.
- Format: FIEBDC-3/2016
- Logiciel: Générateur de prix de la construction. CYPE Ingenieros, S.A.
- Date: 27/03/2024
- Devise: EUR
- Coûts indirects: 3 %
- Frais généraux: 13 %
- Bénéfice: 6 %
- TVA: 20 %

## P Interventions préalables

### PH Équipements pour travaux en hauteur

#### PHE Échafaudages

**PHE150** U Montage et démontage de protection pour le passage de piétons.
Montage et démontage d'une structure de protection pour le passage de piétons, avec passage libre de 1,5 m de largeur et 3,0 m de hauteur, constituée d'une structure tubulaire en acier galvanisé à chaud, avec plafond pour la protection des piétons, et visière en angle de 45° pour éviter la chute d'objets, préparée pour la mise en place postérieure d'un échafaudage en hauteur qui servira de base pour l'exécution de façade de 15 m, selon les plans de montage. Comprend les accessoires, les systèmes de protection, les ancrages et les repositionnements.
Inclut: Implantation des appuis. Nettoyage et préparation de la surface d'appui et protection des espaces affectés. Montage et mise en place des composants. Mise en place de la plateforme de travail. Mise en place des éléments de protection, accès et signalisation. Essai de chargement. Démontage et retrait de l'échafaudage.
Critère pour le métré: Nombre d'unités prévues, selon Plan général de coordination en matière de sécurité et de protection de la santé.

| Code | U | Désignation | Quantité | Prix | Montant |
|---|---|---|---|---|---|
| mq13ats041b | U | Répercussion, par m, de montage de structure de protection pour le passage des piétons, avec passage libre de 1,5 m de largeur et 3,0 m de hauteur, constituée de structure tubulaire en acier galvanisé à chaud de 48,3 mm de diamètre et 3,2 mm d'épaisseur, selon NF EN 12810 et NF EN 12811, avec un plafond pour la protection des piétons avec visière en angle de 45° pour éviter le risque de chute d'objets. (matériel) | 17.388 | 31.14 | 541.462 |
| mq13ats042b | U | Répercussion, par m, de démontage de structure de protection pour le passage des piétons, avec passage libre de 1,5 m de largeur et 3,0 m de hauteur, constituée de structure tubulaire en acier galvanisé à chaud de 48,3 mm de diamètre et 3,2 mm d'épaisseur, selon NF EN 12810 et NF EN 12811, avec un plafond pour la protection des piétons avec visière en angle de 45° pour éviter le risque de chute d'objets. (matériel) | 17.388 | 20.24 | 351.933 |
| % | % | Frais de chantier des unités d'ouvrage | 2 % | 893.395 | 17.868 |
|  |  | Coûts directs |  |  | 911.263 |
