# Ouverture dans plancher en béton armé

- Propriété du fichier: CYPE Ingenieros S.A.
- Format: FIEBDC-3/2016
- Logiciel: Générateur de prix de la construction. CYPE Ingenieros, S.A.
- Date: 13/06/2024
- Devise: EUR
- Coûts indirects: 3 %
- Frais généraux: 13 %
- Bénéfice: 6 %
- TVA: 20 %

## P Interventions préalables

### PP Étude des pathologies

#### PPI Investigations in situ

**PPI070** U Ouverture dans plancher en béton armé.
Exécution d'une ouverture de 60x60 cm pour inspection du plancher en béton armé, par sa face supérieure, avec levage préalable du revêtement et démolition de la base du revêtement et dalle de compression ou recouvrement de tout type qu'il pourrait y avoir, jusqu'à atteindre les éléments résistants, poutrelles et entrevous, et laisser à découvert l'armature supérieure; réalisée avec des moyens manuels. Comprend fermeture du trou avec du mortier fluide, renforcé avec des fibres, repositionnement des matériaux démolis, nettoyage, récupération des décombres et chargement manuel dans la benne.
Inclut: Retrait du revêtement de sol. Réalisation de l'ouverture. Fermeture du trou avec du mortier fluide renforcé avec des fibres. Retrait et stockage des décombres. Chargement des décombres dans la benne.
Critère pour le métré: Nombre d'unités prévues, selon documentation graphique du Projet.
Critère pour le mémoire: On mesurera le nombre d'unités réellement exécutées selon les spécifications du Projet.

| Code | U | Désignation | Quantité | Prix | Montant |
|---|---|---|---|---|---|
| mt09reh070a | kg | Mortier fluide monocomposant, renforcé avec des fibres et résistant aux sulfates, de résistance mécanique élevée, module d'élasticité élevé et retrait compensé, avec une résistance à la compression à 28 jours supérieure ou égale à 55 N/mm² et un module d'élasticité supérieur ou égal à 20000 N/mm², classe R4, type CC, selon NF EN 1504-3, Euroclasse A1 de réaction au feu, selon NF EN 13501-1, composé de ciment, granulats de granulométrie sélectionnée et fibres synthétiques de polyacrylonitrile, avec faible teneur en chrome et exempt de chlorures, perméable à la vapeur d'eau, imperméable à l'eau et aux chlorures et avec effet protecteur face à la carbonatation, pour réparation structurale du béton. (matériau) | 54 | 1.03 | 55.620 |
| mt51pav010c | m² | Démolition de revêtement de sol, base de revêtement et dalle de compression ou enrobage avec moyens manuels et marteau pneumatique, comprend le replacement des matériaux démolis. (matériau) | 0.64 | 36 | 23.040 |
| mq05mai030 | h | Marteau pneumatique. (matériel) | 2.295 | 4.57 | 10.488 |
| mq05pdm110 | h | Compresseur portable diesel moyenne pression 10 m³/min. (matériel) | 2.295 | 7.75 | 17.786 |
| mo113 | h | Ouvrier d'exécution I/OE1 construction. (main-d'œuvre) | 3.06 | 24.51 | 75.001 |
| % | % | Frais de chantier des unités d'ouvrage | 2 % | 181.935 | 3.639 |
|  |  | Coûts directs |  |  | 185.574 |

Déchets:
- pose: mt09reh070a; facteur de déchet 0.0063
- démolition: ruo170101 Béton (bétons, mortiers et préfabriqués). (composant de déchet); quantité 133.048 kg; Code CED 17 01 01; Masse de l'élément 1 kg; Volume 0.000667 m3
- démolition: ruo010408 Déchets de gravats et roches triturées distincts de ceux mentionnés dans le code 01 04 07. (composant de déchet); quantité 31.59 kg; Code CED 01 04 08; Masse de l'élément 1 kg; Volume 0.000667 m3
- démolition: ruo170904 Déchets mélangés de construction et de démolition distincts de ceux spécifiés dans les codes 17 09 01, 17 09 02 et 17 09 03. (composant de déchet); quantité 31.889 kg; Code CED 17 09 04; Masse de l'élément 1 kg; Volume 0.000667 m3

## Ressources

**mt09reh070a** kg Mortier fluide monocomposant
Données techniques: Coût énergétique 7.204 MJ; Émission de CO2 0.454 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
