# Visite sur site

- Propriété du fichier: CYPE Ingenieros S.A.
- Format: FIEBDC-3/2016
- Logiciel: Générateur de prix de la construction. CYPE Ingenieros, S.A.
- Date: 28/03/2024
- Devise: EUR
- Coûts indirects: 3 %
- Frais généraux: 13 %
- Bénéfice: 6 %
- TVA: 20 %

## Q Contrôle de qualité et essais

### QR Essais de fonctionnement

#### QRI Équipements techniques

**QRI070** U Visite sur site.
Visite sur site du laboratoire, situé à une distance de jusqu'à 30 km.
Inclut: Déplacement sur chantier.
Critère pour le métré: Estimation en fonction de la taille de l'ouvrage.
Critère pour le mémoire: Le nombre de visites réalisées sera mesuré par un laboratoire accrédité.

| Code | U | Désignation | Quantité | Prix | Montant |
|---|---|---|---|---|---|
| mt49prs200a | U | Visite sur site du laboratoire, situé à une distance de jusqu'à 30 km. (matériau) | 1 | 210 | 210.000 |
| % | % | Frais de chantier des unités d'ouvrage | 2 % | 210.000 | 4.200 |
|  |  | Coûts directs |  |  | 214.200 |
