# Paire de semelles résistantes

- Propriété du fichier: CYPE Ingenieros S.A.
- Format: FIEBDC-3/2016
- Logiciel: Générateur de prix de la construction. CYPE Ingenieros, S.A.
- Date: 28/03/2024
- Devise: EUR
- Coûts indirects: 3 %
- Frais généraux: 13 %
- Bénéfice: 6 %
- TVA: 20 %

## S Sécurité et santé

### SI Équipements de protection individuelle

#### SIP Pieds et jambes

**SIP030** U Paire de semelles résistantes.
Paire de semelle résistantes à la perforation, amortissable en 1 utilisation.
Critère pour le métré: Nombre d'unités prévues, selon Plan général de coordination en matière de sécurité et de protection de la santé.
Critère pour le mémoire: On mesurera le nombre d'unités réellement fournies selon spécifications d'Étude ou d'Étude Basique de Sécurité et Santé.

| Code | U | Désignation | Quantité | Prix | Montant |
|---|---|---|---|---|---|
| mt50epp030a | U | Paire de semelles résistantes à la perforation, EPI de catégorie II, selon NF EN 12568, respectant toutes les réquisitions de sécurité selon le Décret nº 92-765, le Décret nº 92-766 et le Décret nº 92-768, du 29 juillet 1992. (matériau) | 1 | 9.32 | 9.320 |
| % | % | Frais de chantier des unités d'ouvrage | 2 % | 9.320 | 0.186 |
|  |  | Coûts directs |  |  | 9.506 |
