# Luminaire carré type Downlight, avec lampe LED. Installation encastrée

- Propriété du fichier: CYPE Ingenieros S.A.
- Format: FIEBDC-3/2016
- Logiciel: Générateur de prix de la construction. CYPE Ingenieros, S.A.
- Date: 24/10/2024
- Devise: EUR
- Coûts indirects: 3 %
- Frais généraux: 13 %
- Bénéfice: 6 %
- TVA: 20 %

## T Équipements techniques

### TE Éclairage

#### TEI Équipements intérieurs

**TEI110** U Luminaire carré type Downlight, avec lampe LED. Installation encastrée.
Luminaire fixe de plafond type Downlight, en tôle d'acier, finition thermo-émaillée, de couleur blanche finition mate, non réglable, de 11 W, alimentation à 220/240 V et 50-60 Hz, de 124x124x78 mm, avec lampe LED, température de couleur 3000 K, optique constitué de réflecteur recouvert avec aluminium vaporisé, finition très brillante, à rendement élevé, faisceau de lumière extensif 72°, cadre de recouvrement, taux d'éblouissement unifié inférieur à 19, indice de reproduction chromatique supérieure à 80, flux lumineux 853 lumens, degré de protection IP40, avec feuillards de fixation. Installation encastrée.
Inclut: Implantation. Montage, connexion et contrôle de son bon fonctionnement.
Critère pour le métré: Nombre d'unités prévues, selon documentation graphique du Projet.
Critère pour le mémoire: On mesurera le nombre d'unités réellement exécutées selon les spécifications du Projet.

| Code | U | Désignation | Quantité | Prix | Montant |
|---|---|---|---|---|---|
| mt34lle080a | U | Luminaire fixe de plafond type Downlight, en tôle d'acier, finition thermo-émaillée, de couleur blanche finition mate, non réglable, de 11 W, alimentation à 220/240 V et 50-60 Hz, de 124x124x78 mm, avec lampe LED, température de couleur 3000 K, optique constitué de réflecteur recouvert avec aluminium vaporisé, finition très brillante, à rendement élevé, faisceau de lumière extensif 72°, cadre de recouvrement, taux d'éblouissement unifié inférieur à 19, indice de reproduction chromatique supérieure à 80, flux lumineux 853 lumens, degré de protection IP40, avec feuillards de fixation, à encastrer. (matériau) | 1 | 124.15 | 124.150 |
| mo003 | h | Compagnon professionnel III/CP2 électricien. (main-d'œuvre) | 0.322 | 30.2 | 9.724 |
| mo102 | h | Ouvrier professionnel II/OP électricien. (main-d'œuvre) | 0.322 | 25.99 | 8.369 |
| % | % | Frais de chantier des unités d'ouvrage | 2 % | 142.243 | 2.845 |
|  |  | Coûts directs |  |  | 145.088 |

## Ressources

**mt34lle080a** U Luminaire fixe de plafond type Downlight
Données techniques: Coût énergétique 483.039 MJ; Émission de CO2 32.050 kg
Déchets:
- emballage: re150101 Emballages en papier et en carton. (composant de déchet); quantité 0.049 kg; Code CED 15 01 01; Masse de l'élément 1 kg; Volume 0.001333 m3
- emballage: re170203 Plastique. (composant de déchet); quantité 0.014 kg; Code CED 17 02 03; Masse de l'élément 1 kg; Volume 0.001667 m3
